# AUSSCHREIBEN.DE
Leistungsbeschreibung (GAEB DA XML 3.2, DA81)
Projekt: ADE
Währung: EUR
Erstellt mit: GXML Toolbox V3.3 R20220330, ORCA a.de-Exporting, 23.04.2025

## 1 AUSSCHREIBEN.DE - Triflex

### Titel 01 Triflex SmartTec - Bauwerk Abdichtungssystem

*Hinweis: Triflex SmartTec, Vorbemerkungen*
Triflex SmartTec
Bauwerk Abdichtungssystem mit Triflex SmartTec

Bauvorhaben: '...'

Architekt/Bauherr: '...'

Vorbemerkungen:

Die Verarbeitung erfolgt mit Produkten der Firma Triflex GmbH & Co. KG, Minden.

Die Einhaltung aller gültigen Richtlinien wird für die jeweils empfohlenen Systemaufbauten mit Triflex-Produkten berücksichtigt bzw. vorausgesetzt.

Die Abdichtungen innerhalb des Systemaufbaus mit Triflex SmartTec sind durch europäisch technische Bewertungen (ETA), ausgestellt durch das Deutsche Institut für Bautechnik (DIBt), abgesichert und erfüllen die Anforderungen der Bauproduktenrichtlinie der EU (CE-Kennzeichnung) nach ETAG Nr. 005 in der jeweils höchsten Nutzungskategorie. Die Abdichtungen innerhalb des Systemaufbaus erfüllen die Anforderungen gemäß VV TB, lfd. Nr. C 3.28 für Bauwerksabdichtungen mit Flüssigkunststoff nach den PG-FLK sowie gemäß VV TB, lfd. Nr. C 3.29 für Dachabdichtungen mit Flüssigkunststoff.
Ein Prüfzeugnis weist die Verwendbarkeit der Abdichtung innerhalb des Systemaufbaus im Verbund mit Fliesen- und Plattenbelägen nach den Prüfgrundsätzen zur Erteilung von allgemeinen bauaufsichtlichen Prüfzeugnissen für Abdichtungen im Verbund mit Fliesen- und Plattenbelägen - Teil 1: Flüssig zu verarbeitende Abdichtungsstoffe (PG-AiV-F) nach.
Triflex SmartTec führt das Umweltzeichen Blauer Engel nach DE-UZ 233, ist sehr emissionsarm und klassifiziert in EMICODE EC1 plus.

Der Auftragnehmer hat vor Auftragserteilung nachzuweisen, dass er für die Verarbeitung von Triflex-Produkten geschult wurde. Andernfalls ist die Einweisung durch einen Schulungsmeister am Objekt sicherzustellen.

Die in der Ausarbeitung enthaltenen Massen sind auf der Baustelle zu überprüfen.

Die Abrechnung erfolgt nach gemeinsamem Aufmaß des Auftragnehmers mit dem Auftraggeber.

Die Abdichtung ist so auszuführen, dass bei Arbeitsunterbrechung ein Eindringen von Niederschlagswasser in den Dachaufbau verhindert wird.

Für die Schuttbeseitigung sind die Abfuhr- und Deponiekosten in die Einzelpreise einzukalkulieren bzw. gesondert auszuweisen.

Bedenken gegen die Vorleistungen anderer Unternehmer sind dem Auftraggeber unverzüglich, möglichst schon vor Beginn der Arbeiten, schriftlich mitzuteilen.

Dem Bieter wird empfohlen, vor Angebotsabgabe das Objekt zu besichtigen.

Falls bei den Ausführungsarbeiten Änderungen oder Sonderarbeiten erforderlich werden, die nicht erfasst sind, sind diese im Einzelnen vor Ausführung anzuzeigen und anschließend gesondert zu verrechnen.

Die Arbeiten verstehen sich, wenn nicht ausdrücklich anders beschrieben, als fix und fertige Leistung, einschließlich Lieferung aller erforderlichen Materialien und Nebenleistungen.

Als Vertragsbestandteile gelten:
- Leistungsverzeichnis
- Systembeschreibung und Produktinformationen des Herstellers
- DIN 18533 - Abdichtungen erdberührter Bauteile
- Regeln für Abdichtungen (Flachdachrichtlinie) - Zentralverband des Deutschen Dachdeckerhandwerks
- Baupolizeiliche Bestimmungen
- Unfallverhütungsvorschriften
- VOB Teil B
in den jeweils zum Zeitpunkt des Vertragsabschlusses gültigen Fassungen.

Der Systemaufbau ist vom sachkundigen Planer nach objektspezifischen Anforderungen anzupassen. Detaillierte Ausschreibungstexte sind vom Planer eigenverantwortlich zu erstellen. Mit der Übermittlung dieses Leistungsverzeichnis-Entwurfs ist keine konkrete Projektberatung verbunden. Die Textausarbeitung ist eine unverbindliche Serviceleistung von Triflex. Rechtsansprüche aus dieser Leistung sind ausgeschlossen.

Stand: 04/2025

*Hinweis: Triflex SmartTec, System- und Produkteigenschaften*
System- und Produkteigenschaften:
- Vollflächig vliesarmiertes Detailabdichtungssystem auf Basis von 1-komponentigem Polyurethan
- Nahtlos
- Kalt applizierbar
- Sofort funktionssicher
- Lösemittelfrei
- Tieftemperaturflexibel
- Diffusionsoffen
- Vollflächig haftend auf den verschiedensten Untergründen
- Wurzel- und rhizomfest nach FLL-Verfahren
- Verarbeitbar ab +5 °C Untergrundtemperatur
- Elastisch und rissüberbrückend bis 3,0 mm in Anlehnung an PG-FLK
- Hoch witterungsstabilisiert (UV, IR usw.)
- Brandverhalten nach EN 13501-5: Klasse BROOF(t1), BROOF(t2), BROOF(t3), BROOF(t4)
- Brandverhalten nach EN 13501-1: Klasse E
- Widerstandsfähig gegen Beanspruchung durch Feuer von außen nach DIN 4102 / DIN EN 13501
- Harte Bedachung im Sinne der deutschen Landesbauordnungen
- Europäische technische Bewertung mit CE-Kennzeichnung in den jeweils höchsten Nutzungskategorien (W3, M und S, P1 bis P4, S1 bis S4, TL4, TH4)
- Entspricht der DIN 18531 und Flachdachrichtlinie
- Umweltzeichen Blauer Engel nach DE-UZ 233
- Erfüllt die Anforderungen bezüglich Ökotoxizität und Gentoxizität gemäß des Blauen Engels für Flüssigkunststoffe
- Klassifizierung EMICODE EC1 plus
- Produktspezifische Umwelt-Produktdeklaration (EPD) nach EN 15804:2012 + A2:2019/AC:2021
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
**01.0001 Baustelleneinrichtung, allgemein**
Baustelle einrichten und nach Abschluss der Arbeiten räumen. Vorhalten von Maschinen, Geräten, Werkzeugen und sonstigen Betriebsmitteln, die zur Durchführung der Arbeiten erforderlich sind.
Die Baustelle wird besenrein hinterlassen.
Einheit: psch

**01.0002 Mineralische Untergründe**
Mineralische Untergründe von Verunreinigungen säubern. Lose Bestandteile entfernen. Unebenheiten egalisieren. Anfallenden Schutt abtransportieren.
Einheit: m²

**01.0003 Ausbrüche**
Ausbrüche im Untergrund durch mineralische Betoninstandsetzungsprodukte verfüllen und egalisieren.
Mittlere Schichtdicke: '.........'
Einheit: m²

*Hinweis: Hinweis Systembeschreibung*
(Siehe Triflex SmartTec Systembeschreibung, Tabelle Untergrundvorbehandlung).

**01.0004 Triflex Reiniger**
Vorbereitung des Untergrundes durch Abreiben mit Triflex Reiniger.
Z. B. bei Kunststoffbahnen PVC-P, nB, TPO, FPO, EPDM oder Kunststoffformteile aus PVC bzw. GFK gemäß Systembeschreibung, Tabelle Untergrundvorbehandlung.
Einheit: m²
Produkt:
  Artikel:
    Artikelnummer: 26090
    Artikelkurztext: Triflex Reiniger

**01.0005 Schleifen**
Vorbereitung des Untergrundes gemäß Systembeschreibung, Tabelle Untergrundvorbehandlung durch Schleifen mit geeigneten Schleifgeräten inkl. Reinigung, Aufnahme, Abtransport und ordnungsgemäße Entsorgung von anfallendem Bauschutt.
Einheit: m²

**01.0006 Anrauen**
Vorbereitung des Untergrundes durch Anrauen.
Z. B. bei Kunststoffbahnen PVC-P, nB, TPO,FPO, EPDM oder Kunststoffformteile aus PVC bzw. GFK gemäß Systembeschreibung, Tabelle Untergrundvorbehandlung.
Einheit: m²

*Hinweis: Untergrundtabelle*
Falls erforderlich. Siehe Triflex SmartTec Systembeschreibung, Tabelle Untergrundvorbehandlung.

**01.0007 Grundierung Kunststoffbahn PVC**
Z. B. bei Kunststoffbahnen PVC-P, nB.
Grundierung der Fläche mit Triflex Than Primer 533.
Verbrauch: ca. 0,10 l/m²
Ausführung nach den technischen Richtlinien des Materialherstellers. Die Haftung zum Untergrund ist immer objektbezogen zu prüfen.
Einheit: m²
Produkt:
  Artikel:
    Artikelnummer: 25330
    Artikelkurztext: Grundierung Kunststoffbahn PVC

**01.0008 Grundierung Kunststoffbahn FPO**
Z. B. bei Kunststoffbahnen TPO, FPO, EPDM.
Bahnen abhängiges Grundieren mit Triflex Primer 610.
Verbrauch: ca. 0,04 bis 0,08 kg/m²
Für eine objektbezogene Beratung bitte an die Technische Abteilung von Triflex wenden.
Ausführung nach den technischen Richtlinien des Materialherstellers. Die Haftung zum Untergrund ist immer objektbezogen zu prüfen.
Einheit: m²
Produkt:
  Artikel:
    Artikelnummer: 24610
    Artikelkurztext: Grundierung Kunststoffbahn FPO

**01.0009 Grundierung bituminöse Untergründe**
Grundieren mit Triflex Bitumenblocker.
Verbrauch: ca. 0,40 kg/m²
Ausführung nach den technischen Richtlinien des Materialherstellers. Die Haftung zum Untergrund ist immer objektbezogen zu prüfen.
Einheit: m²
Produkt:
  Artikel:
    Artikelnummer: 27900
    Artikelkurztext: Grundierung bituminöse Untergründe

**01.0010 Grundierung Glas**
Grundieren mit Triflex Glas Primer inkl. vorheriger Reinigung der Fläche mit Triflex Glas Reiniger.
Verbrauch Triflex Glas Reiniger: mind. 0,05 l/m²
Verbrauch Triflex Glas Primer: ca. 0,05 l/m²
Ausführung nach den technischen Richtlinien des Materialherstellers. Die Haftung zum Untergrund ist immer objektbezogen zu prüfen.
Einheit: m²
Produkt:
  Artikel:
    Artikelnummer: 29300
    Artikelkurztext: Grundierung Glas

**01.0011 Grundierung Metall**
Z. B. eloxiertes Aluminium, galvanisiertes verzinktes Metall, pulverbeschichtete Metalle.
Grundieren mit Triflex TecGrip 620.
Verbrauch: ca. 0,10 kg/m²
Ausführung nach den technischen Richtlinien des Materialherstellers. Die Haftung zum Untergrund ist immer objektbezogen zu prüfen.
Einheit: m²
Produkt:
  Artikel:
    Artikelnummer: 26200
    Artikelkurztext: Grundierung Metall

**01.0012 Grundierung PVC-Formteile, hart**
Grundieren mit Triflex Primer 791.
Verbrauch: ca. 0,20 kg/m²
Ausführung nach den technischen Richtlinien des Materialherstellers. Die Haftung zum Untergrund ist immer objektbezogen zu prüfen.
Einheit: Stk
Produkt:
  Artikel:
    Artikelnummer: 27910
    Artikelkurztext: Grundierung PVC-Formteile, hart

*Hinweis: Herstellung von Detailabdichtungen mit Triflex SmartTec*
Herstellen von Detailabdichtungen mit Triflex SmartTec inkl. Triflex Spezialvlies PF.
Das Abdichtungssystem Triflex SmartTec besitzt ein Allgemeines bauaufsichtliches Prüfzeugnis (AbP) für Bauwerksabdichtungen mit Flüssigkunststoffen nach PG-FLK gemäß VV TB, Teil C, lfd. Nr. C 3.28.
Das Abdichtungssystem Triflex SmartTec besitzt eine ETA-Bewertung (ETA Nr. 17/0284) mit CE-Kennzeichnung in den jeweils höchsten Nutzungskategorien W3, M und S, P1 bis P4, S1 bis S4, TL4, TH4, BROOF(t1), BROOF(t2), BROOF(t3), BROOF(t4). Prüfberichte weisen die Wurzelfestigkeit nach FLL-Verfahren nach.
Triflex SmartTec führt das Umweltzeichen Blauer Engel nach DE-UZ 233 sowie die Klassifizierung EMICODE EC1 plus. Zusätzlich werden die Anforderungen bezüglich Ökotoxizität und Gentoxizität gemäß des Blauen Engels für Flüssigkunststoffe.
Produktspezifische Umwelt-Produktdeklaration (EPD) nach EN 15804:2012 + A2:2019/AC:2021.

**01.0013 Wandanschluss**
Abdichten des Wandanschlusses mit Triflex SmartTec inkl. Triflex Spezialvlies PF.
Triflex Spezialvlies PF Zuschnittbreite:
'...........' cm.
Verbrauch Triflex SmartTec: mind. 3,00 kg/m²
Ausführung nach den technischen Richtlinien des Materialherstellers.
(Siehe Triflex Systemzeichnung SmartTec-4102 bzw. 4106)
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Einheit: m
Produkt:
  Artikel:
    Artikelnummer: 29900
    Artikelkurztext: Wandanschluss

**01.0014 Sockel**
Abdichten des Übergangs zwischen Fundament und aufgehender Außenwand mit Triflex SmartTec inkl. Triflex Spezialvlies PF.
Triflex Spezialvlies PF Zuschnittbreite:
'...........' cm.
Verbrauch Triflex SmartTec: mind. 3,00 kg/m²
Ausführung nach den technischen Richtlinien des Materialherstellers.
(Siehe Triflex Systemzeichnung SmartTec-4103 bzw. 4107)
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Einheit: m
Produkt:
  Artikel:
    Artikelnummer: 29900
    Artikelkurztext: Sockel

**01.0015 Durchdringung**
Abdichten der Durchdringung mit Triflex SmartTec inkl. Triflex Spezialvlies PF.
Triflex Spezialvlies PF Zuschnittbreite:
'...........' cm.
d = '.........' cm.
Verbrauch Triflex SmartTec: mind. 3,00 kg/m²
Ausführung nach den technischen Richtlinien des Materialherstellers.
(Siehe Triflex Systemzeichnung SmartTec-4104 bzw. 4108)
Ausführung nach den technischen Richtlinien des Materialherstellers.
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Einheit: Stk
Produkt:
  Artikel:
    Artikelnummer: 29900
    Artikelkurztext: Durchdringung

**01.0016 Lichtschacht**
Abdichten des Lichtschachts mit Triflex SmartTec inkl. Triflex Spezialvlies PF.
Triflex Spezialvlies PF Zuschnittbreite:
'...........' cm.
Verbrauch Triflex SmartTec: mind. 3,00 kg/m²
Ausführung nach den technischen Richtlinien des Materialherstellers.
Einheit: Stk
Produkt:
  Artikel:
    Artikelnummer: 29900
    Artikelkurztext: Lichtschacht

**01.0017 Anschluss an Kellerfenster**
Abdichten des Übergangs zwischen Kellerfensterrahmen und Außenwand mit Triflex SmartTec inkl. Triflex Spezialvlies PF.
Triflex Spezialvlies PF Zuschnittbreite:
'...........' cm.
Verbrauch Triflex SmartTec: mind. 3,00 kg/m²
Ausführung nach den technischen Richtlinien des Materialherstellers.
Einheit: Stk
Produkt:
  Artikel:
    Artikelnummer: 29900
    Artikelkurztext: Anschluss an Kellerfenster

**01.0018 Schwer zugängliche Details**
Abdichten mit Triflex SmartTec Fibre.
Verbrauch: mind. 3,00 kg/m²
Hinweis: In Bereichen der Gültigkeit der DIN 18533 / Flachdachrichtlinie gilt Triflex ProFibre als Sonderkonstruktion, die mit dem Bauherren zu vereinbaren ist.
Ausführung nach den technischen Richtlinien des Materialherstellers.
Einheit: Stk
Produkt:
  Artikel:
    Artikelnummer: 29950
    Artikelkurztext: Schwer zugängliche Details

*Hinweis: Herstellung von Flächenabdichtungen mit Triflex SmartTec*
Herstellen von Detailabdichtungen mit Triflex SmartTec inkl. Triflex Spezialvlies PF.
Das Abdichtungssystem Triflex SmartTec besitzt ein Allgemeines bauaufsichtliches Prüfzeugnis (AbP) für Bauwerksabdichtungen mit Flüssigkunststoffen nach PG-FLK gemäß VV TB, Teil C, lfd. Nr. C 3.28.
Das Abdichtungssystem Triflex SmartTec besitzt eine ETA-Bewertung (ETA Nr. 17/0284) mit CE-Kennzeichnung in den jeweils höchsten Nutzungskategorien W3, M und S, P1 bis P4, S1 bis S4, TL4, TH4, BROOF(t1), BROOF(t2), BROOF(t3), BROOF(t4). Prüfberichte weisen die Wurzelfestigkeit nach FLL-Verfahren nach.
Triflex SmartTec führt das Umweltzeichen Blauer Engel nach DE-UZ 233 sowie die Klassifizierung EMICODE EC1 plus. Zusätzlich werden die Anforderungen bezüglich Ökotoxizität und Gentoxizität gemäß des Blauen Engels für Flüssigkunststoffe.
Produktspezifische Umwelt-Produktdeklaration (EPD) nach EN 15804:2012 + A2:2019/AC:2021.

**01.0019 Flächenabdichtung, Variante 1**
Abdichten der Fläche mit Triflex SmartTec inkl. Triflex Spezialvlies PF.
Verbrauch Triflex SmartTec: mind. 3,00 kg/m²
Ausführung nach den technischen Richtlinien des Materialherstellers.
(Siehe Triflex Systemzeichnung SmartTec-4101)
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Einheit: m²
Produkt:
  Artikel:
    Artikelnummer: 29900
    Artikelkurztext: Flächenabdichtung, Variante 1

**01.0020 Flächenabdichtung unter Fremdbelag, Variante 2**
Für spätere Überarbeitbarkeit, z. B. Verputzen. Abdichten der Fläche mit Triflex SmartTec inkl. Triflex Spezialvlies PF. Die frische Abdichtung wird mit Quarzsand, Körnung 0,7-1,2 mm, im Überschuss abgestreut. Nach Aushärtung den Überschuss entfernen.
Verbrauch Triflex SmartTec: mind. 3,50 kg/m²
Verbrauch Quarzsand: mind. 7,00 kg/m²
Ausführung nach den technischen Richtlinien des Materialherstellers.
(Siehe Triflex Systemzeichnung SmartTec-4105)
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Einheit: m²
Produkt:
  Artikel:
    Artikelnummer: 29900
    Artikelkurztext: Flächenabdichtung unter Fremdbelag, Variante 2

**01.0021 Oberflächenschutzvlies**
Schutz der Abdichtung vor mechanischen Beschädigungen durch Schutzvlies, 600 g/m².
Fabrikat Schutzlage:
'..............................'
Ausführung nach den technischen Richtlinien des Materialherstellers.
Einheit: m²

**01.0022 Stundenlohnarbeit eines Vorarbeiters**
Stundenlohnarbeit eines Vorarbeiters für nicht aufgeführte Arbeiten, jedoch zum Nachweis und nur auf Anordnung der Bauleitung oder Bauherrn.
Einheit: h
DIN 276-08: 331
Work Category: 91

**01.0023 Stundenlohnarbeit eines Facharbeiters**
Stundenlohnarbeit eines Facharbeiters für nicht aufgeführte Arbeiten, jedoch zum Nachweis und nur auf Anordnung der Bauleitung oder Bauherrn.
Einheit: h
DIN 276-08: 331
Work Category: 91

**01.0024 Stundenlohnarbeit eines Helfers**
Stundenlohnarbeit eines Helfers für nicht aufgeführte Arbeiten, jedoch zum Nachweis und nur auf Anordnung der Bauleitung oder Bauherrn.
Einheit: h
DIN 276-08: 331
Work Category: 91

**01.0025 Materialverbrauch auf Nachweis**
Materialverbrauch für unvorhersehbare, aber für die Durchführung der Leistung notwendigen zusätzlichen Arbeiten, die nicht im Leistungsverzeichnis erfasst sind.
Die Abrechnung erfolgt nach Aufwand auf Einzelnachweis.
Einheit: kg
DIN 276-08: 331
Work Category: 18

**01.0026 Entsorgung**
Entsorgung aller Abfälle und Sondermüllstoffe entsprechend den derzeit gültigen Gesetzen und Durchführungsverordnungen.
Einheit: psch
